# 01, Dach
Angebotsaufforderung (GAEB 90, DA83)
DV-Nummer: 2026_PIH
Währung: EUR
Auftraggeber: Bezirksverband Pfalz, Bismarckstraße 17, 67657 Kaiserslauter

## Bau 2 & Bau 3, Dachdecker-,Dachabdichtun
Datum: 28.07.26

*Hinweis*
Technische Vorbemerkungen

1. Ausführungsgrundlage:
Zur technischen Ausführung sind alle gültigen Regeln
nach DIN 18299, DIN-Vorschriften für Bauteile,
Elemente und Material, zu beachten. Insbesondere wird
auf nachfolgende Normen und Richtlinien verwiesen:

DIN 18338 Dachdeckungsarbeiten
DIN 18334 Zimmerer- & Holzbauarbeiten
DIN 18339 Klempnerarbeiten
DIN 18336 Abdichtungsarbeiten
DIN EN 491 Dach- und Formsteine aus Beton
DIN 18531 Dachabdichtungsnorm
DIN 68800 Holzschutz im Hochbau
DIN 68365 Schnittholz für Zimmererarbeiten
DIN 4426 Einrichtungen zum Schutz gegen Absturz auf
Dächern
DIN 4108 Wärmeschutz & Energie-Einsparung in Gebäuden
DIN EN ISO 10077-1 Ermittlung von
Wärmedurchgangskoeffizienten
EnEV Energieeinsparverordnung für Gebäude
DIN 1055 Lastenannahme im Bauwesen
DIN 18202 Toleranzen im Hochbau - Bauwerke
ZVDH-Fachregeln
Herstellervorschriften, Verlegeanleitungen

Darüber hinaus gelten alle zum Ausführungszeitpunkt
gültigen EN- und DIN-Normen,
Arbeitsstättenrichtlinien,
Unfallverhütungsvorschriften, behördliche Erlasse und
Gesetze sowie die
anerkannten Regeln der Technik und Auflagen der
Feuerwehr.

2. Nebenleistungen
Als Nebenleistungen gelten die in VOB/C DIN 18355
genannten Leistungen.

*Hinweis*
Zusätzliche Vertragsbedingungen und Technische
Vertragsbedingungen
(baustellenspezifisch)

Allgemeines

Der Unternehmer hat folgendes zu beachten und ist zu
Nachstehendem verpflichtet:

Während der Bauzeit sind die Zu- und Abfahrtwege
sauber zu halten und die Baustelle entsprechend den
Vorschriften der Berufsgenossenschaft, des
Verkehrswesens und der VOB zu sichern.

Der normale Straßenverkehr sowie die Zufahrt darf
durch die Bauarbeiten nicht beeinträchtigt und
keinesfalls
gestört werden.

Das Material ist auf der Baustelle gemäß
Baustelleneinrichtungsplan sicher zu lagern und bis
zur endgültigen
Verwendung gegen Witterungseinflüsse zu schützen.

Das Gerüst wird bauseits gestellt.

Der Unternehmer ist verpflichtet, vor Lieferung des
Materials die genaue Herkunft nachzuweisen. Im
Zweifelsfalle ist die Bauüberwachung bzw. der Bauherr
berechtigt, Proben zu entnehmen und diese auf
Kosten des Unternehmers untersuchen zu lassen.
Die Bauüberwachung behält sich vor, den Nachweis über
die zur Verfügung stehenden Gerüste, Geräte und
Arbeitskräfte zu verlangen, die zur Ausführung der
nachstehend beschriebenen Arbeiten erforderlich sind.
Der Bauschutt ist aufzuladen und auf eine vom
Unternehmer zu beschaffende Kippe abzufahren. Vor
Abgabe
des Angebotes muß sich der Bieter über die örtlichen
Verhältnisse und die mit der Kalkulation
zusammenhängenden Gegebenheiten genau informieren.
Sollten sich Rückfragen ergeben, so sind diese
unverzüglich dem Auftraggeber vor Angebotsabgabe in
Textform (über den Kommunikationsbereich der
Vergabeplattform) zu stellen und darauf hinzuweisen.

Gefährdungs- und Belastungsanalyse
Die Gefährdungs- und Belastungsanalyse gemäß § 5
Arbeitsschutzgesetz für die nachfolgend
ausgeschriebenen Arbeiten ist vorzulegen sowie die
Angaben eines Ersthelfers mitzuteilen.

Kosten zur Reinigung und Regeratur von Sachen Dritter
gehen zu Lasten des Auftragnehmers.
Nach Abschluss der Arbeiten sind sämtliche Flächen (im
Gebäude, zb. Böden, Fensterbänke, außerhalb des
Gebäudes z. B. Freiflächen, Parkplätze, Bürgersteige,
Straßen) und Gerüstlagen von Abbruchmaterial
einwandfrei zu reinigen und die Ausführung durch die
Bauleitung bestätigen zu lassen (innen und außen
feinbesenrein).

Baustellenbesichtigung
Eine Besichtigung des Gebäudes ist nach
Terminvereinbarung über den Kommunikationsbereich der
Vergabeplattform möglich.

Aufmaß/Rapportzettel
Leistungen, die nicht aus den Zeichnungen zu ermitteln
sind (nachvollziehbar für AN und AG) sind örtlich im
Beisein der Bauleitung aufzumessen. Aufmaßprotokolle
und Rapportzettel gelten nur, wenn die Bauleitung
diese unterzeichnet hat.
Der AN hat diese unmittelbar nach Leistungserbringung
anzufertigen und unmittelbar der Bauleitung
vorzulegen. Verspätet vorgelegte Aufmaße und Rapporte
ohne Unterschrift der Bauleitung werden nicht
anerkannt.
Aufgemessen werden immer die tatsächlichen Dimensionen
von Flächen und Längen. In strittigen Punkten
gelten die Vorschriften zur Abrechnung aus VOB/C Nr. 5.
Abrechnungsgrundlage ist das Leistungsverzeichnis.
Alle Rechnungen sind durch Verwendung des
Leistungsverzeichnisses kumulierend zu verwenden.

Baustellenreinhaltung/-reinigung
Die Baustelle ist sauber zu halten. Anfallender
Bauschutt oder sonstiger Unrat/ Müll ist täglich
vollständig zu
beseitigen, unterlässt der AN die tägliche Reinigung,
ist der AG berechtigt - ohne weitere Einrede des AN und
ohne Fristsetzung - die Reinigung an Dritte zu
übertragen - auf Kosten des Verursachers bzw.
Unterlassers.

Das Vorhalten eines Abfallbehälters zur Entsorgung
allg. Unrates ist für das eigene Betriebspersonal als
Nebenleistung, ohne gesonderte Vergütung, vorzuhalten
und der Bauleitung auf Verlangen nachzuweisen.

Als Kalkulationsgrundlage sind nachfolgend aufgeführte
Planungsunterlagen beigefügt:

-PIH-Bau2&3_Dach_Dokumentation Bestandsbilder
-PIH-Bau2&3_Dach_Planzeichnungen-Ausführungsplanung
-PIH-Bau2_Dach_Bestandszeichnungen
-PIH-Bau3_Dach_Bestandsaufnahme Statiker

*Hinweis*
Hinweistext Baustelleneinrichtung

Die Baustelleneinrichtung ist in die Einheitspreise
einzurechnen und wird nicht gesondert vergütet.
Auf- und Abbauen sowie Arbeitsbühnen die höher als 2 m
über Fußboden liegen, sind in die Einheitspreise
mit einzukalkulieren und werden nicht gesondert
vergütet.

Das Gerüst wird bauseits gestellt.

*Hinweis*
Bau 3 |Allgemeine Baubeschreibung

1. Allgemeine Angaben zur Verortung und zum Gebäude:

Das Gebäude Bau 3 (Lofthaus) befindet sich auf der
Liegenschaft des Pfalzinstituts für Hören und
Kommunikation (PIH) in Frankenthal (Pfalz) in der
Holzhofstraße 21.
Bei dem Gebäude handelt es sich um ein
zweigeschossiges Gebäude.

Das Erdgeschoss wurde in den 50er Jahren als
eingeschossiges, nicht unterkellertes Gebäude mit
flachgeneigtem Pultdach errichtet. Anfang der 90er
Jahre erfolgte im Erdgeschoss eine Modernisierung samt
Umbau sowie eine teilweise Aufstockung und die
Errichtung eines Treppenhauses. Das aufgestockte,
ausgebaute Dachgeschoss erhielt ein gegliedertes
Walmdach, welches jedoch an der Westfassade
krüppelwalmartig erscheint.
Über dem restlichen Erdgeschossbereich sowie über
einer großzügigen seitlichen und stirnseitlichen
Außenfläche wurde ebenfalls ein tieferliegendes,
gegliedertes Walmdach errichtet.

Die Erschließung des Gebäudes erfolgt ausschließlich
über die Liegenschaft des PIH.
Die Nutzung des Gebäudes erfolgt fast ausschließlich
im EG und DG durch die Frühförderung des PIH.
Lediglich ein Raum im Dachgeschoss wird anderweitig
für Hörprüfungen genutzt.

1.1 Bauwerksgeometie:

Kubatur:
Das Gebäude weist eine Ost-West Ausrichtung auf. Die
Westfassade verläuft genau auf und entlang der
Grundstücksgrenze, parallel zur Holzhofstraße. Im
Süden grenzt es direkt an Bau 2 an.
Der Baukörper hat eine rechteckige Grundfläche.
Abmessungen:  ca. 31 m tief, ca. 7,30 m breit.
An der Ostfassade wurde an den Baukörper ein
rechteckiges Treppenhaus angesetzt, ca. 5,8 m tief und
2,5
m breit. Somit ergibt sich an der breitesten Stelle
eine Gesamtbreite von ca. 9,80 m.

Dächer:
Das Dach gliedert sich in zwei Ebenen.

Obere Dachebene
Firsthöhe: ca. 8,6 m | Traufhöhen ca.: 5,6 m (West);
7,1 (Ost); 5,6 m (West-Treppenhaus)
Bei dem oberen Dach handelt es sich um eine Mischform
eines Walmdaches und eines
abgewalmten Satteldaches. Dieses wurde über dem
aufgestockten und nutzbaren Bereich des
Dachgeschosses errichtet. Dachneigung: 30°.

Untere Dachebene:
Firsthöhe: ca. 7,1 m | Traufhöhen ca.: 4,1 m (West);
4,1 (Ost)
Bei dem unteren Dach handelt es sich auch um eine
Mischform eines Walmdaches und eines
abgewalmten Satteldaches. Dieses wurde über dem nicht
nutzbaren Dachbereich über dem EG
sowie über einer großzügigen seitlichen und
stirnseitig Außenfläche errichtet. Dachneigung: 30°

1.2 Konstruktion:
Die Wände des Erdgeschosses wurden mit Backsteinen
gemauert.
Im OG sowie im Treppenhaus wurde mit Lochziegeln
(Poroton) gemauert.
Die Geschossdecke bildet eine Stahlbetonrippendecke.
Bei den Dächern handelt es sich um eine
Holzkonstruktion.

1.3 Erschließung:
Den Eingangsbereich im EG bildet das im Rahmen der
Aufstockung errichtete Treppenhaus. Von hier aus
wird das EG und das OG erschlossen. Im EG gibt es an
der Ostfassade noch eine Notausgangstür.

1.4 Fassadenhöhen (ca.):
Nord: 6,7 m - 8,5 m
West: 3,9 m - 5,4 m
Süd: 8,5 m
Ost: 6,9 m
Ost Treppenhaus: 5,5 m

2.Energetische Modernisierungsmaßnahme:

2.1 Fassadenöffnungen:
Bei der energetischen Modernisierungsmaßnahme von Bau
3 (Lofthaus) werden im Wesentlichen neue
Fenster aus Kunststoff sowie eine neue
Nebeneingangstür aus Aluminium eingebaut.

Teilweise müssen aufgrund der Dämmstoffdicken und
nötiger Baukörperanschlüsse Mauerwerksöffnungen
verkleinert werden.

2.2 Fassade
Die Fassadenflächen werden mit WDVS aus
Holzfaserdämmplatten 18 cm stark gedämmt.

2.3 Dächer:
Das obere Dach erhält eine vollflächige
Aufsparrendämmung aus Holzfaserdämmplatten sowie eine
neue
Dacheindeckung.
Konstruktiv werden die Sparren mittels
Traufaufschieblingen an der Westfassade sowie an den
Walmen
verlängert, um die Dachüberstände zu verlängern.

Das untere Dach wird an der Westfassade verlängert.
Hierfür werden die Sparren seitlich angelascht.
In dem verlängerten Traufbereich wird eine neue
Schalung sowie eine Dacheindeckung in Abstimmung auf
die Bestandseindeckung (Frankfurter Pfanne) montiert.
Ansonsten bleibt die Dacheindeckung und der
gesamte Dachaufbau erhalten. Die aufgehenden
Baukörperanschlüsse sind allesamt als wärmegedämmter
Baukörperanschluss auszuführen.

*Hinweis*
Gewerkespezifische Baubeschreibung

Baumaßnahmen am "oberen" Dach:

1.1 Abbrucharbeiten (siehe gesamte Auflistung in den
Positionen):

Im Wesentlichen werden alle Schichten, welche sich
über der bestehenden Dachschalung (V100G)
befinden, abgebrochen (Dachdeckung, Lattungen,
Dachpappe, sämtliche Klempnererzeugnisse)

Aufgrund aussteifender Eigenschaften muss die
Dachschalung erhalten bleiben. Im
Zwischenensparrenraum befindetet sich MW-Dämmung 120
mm, welche ebenfalls erhalten bleibt.

Sämtliche Dachflächenfenster und
Fassadenanschlusselemente werden abgebrochen.

1.2 Neue Aufbauten (siehe gesamte Auflistung in den
Positionen):

Verlegung einer feuchtevariablen Dampfbremsbahn auf
die Bestandsschalung

Zur Verlängerung des traufseitigen Dachüberstandes
werden an der Westfassade sowie an den
Walmen Aufschieblinge auf der Bestandsschalung in den
darunter liegenden Sparren befestigt.

Verlegung der Aufsparrendämmung auf die
Bestandsschalung samt feuchtevariabler
Dampfbremsbahn (sowie zwischen den Aufschieblingen)
als Dämmaßnahme und als zweite
wasserführende Ebene.

Verlegung der Konter- & Traglattung. Die Verlängerung
der Dachüberstände an den Ortgängen ist
duch die Lattungen zu gewährleisten.

Montage der Dachflächenfenster, Verlegen der
Dachdeckung, Ausführung der Klempnerarbeiten
sowie aller weiteren im LV genannten Positionen.

Baumaßnahmen am "unterem" Dach:

2.1 Abbrucharbeiten und Bauteilöffnung Traufe
Westfassade:

Für das Anlaschen an die Bestandssparren muss das Dach
im Randbereich an der Traufe
abgedeckt werden, die zu lagernden Dachsteine werden
später wieder verwendet.

Die Schalung samt Dachpappe muss in diesem Bereich
entfernt werden

2.2.Neue Aufbauten und Verlängerung des
Traufüberstandes

seitliches Anlaschen der Bestandssparren

Wiederherstellung der Aufbauschicht inkl. der neuen
dazukommenden Fläche des Überstandes.

3.1 Abbrucharbeiten an den Anschlüssen zu aufgehenden
Wänden:

Bestehende seitliche Dachanschlüsse abbrechen, eine
Ziegelreihe entlang aufgehender Wand
abdecken.

Bestehende Dach-Brustanschlüsse abbrechen, eine
Ziegelreihe entlang aufgehender Wand
abdecken.

3.2 Neue Anschlüsse zu aufgehenden Wänden:

Nach der Ferstigstellung des WDVS werden die
Klempnerarbeiten der Dachanschlüsse zu den
aufgehenden Bauteilen ausgeführt.

*Hinweis*
Die Maßnahmen für Bau 3 gliedern sich in nachfolgende
Gliederungspunkte:

20 Werk-und Montageplaung
21 Abbrucharbeiten
22 Zimmererarbeiten
23 Dachdeckerarbeiten
24 Klempnerarbeiten
25 Stundenlohnarbeiten

Auf Verlangen des Auftraggebers ist auf der
Schlussrechnung die Gesamtsumme aller Positionen für
Bau 3
auszuweisen.

### Titel 20 Bau3 | Werk- und Montageplanung

**20.10 Werk- und Montageplanung**
Anfertigen der Werk- und Montageplanung für alle
Dachdeckungs-, Zimmerer- & Klempnerarbeiten als
Ausführungsplanung des Auftragnehmers auf Grundlage der
Architektenplanung.

- Örtliches Aufmaß: Prüfen aller relevanten Baumaße und
Höhenlagen vor Ort auf der Baustelle.

- Konstruktionszeichnungen: Erstellen von
Verlegeplänen für
Dämmung, Abdichtung und Deckung im Maßstab 1:50 / 1:20.

- Detailplanung: Ausarbeiten aller Anschlüsse,
Abschlüsse,
Durchdringungen (z. B. Dachfenster, Kamine, Lüfter)
sowie der
Dachverlängerungen und Entwässerungspunkte im Maßstab
1:10.

- Freigabeverfahren: Vorlegen der Pläne zur Prüfung und
Freigabe durch die Bauleitung/Architekten vor
Materialbestellung und Ausführungsbeginn.

Die Pläne sind digital (als PDF)  zu übergeben.
Änderungen aufgrund mangelhafter Planung gehen zu
Lasten
des Auftragnehmers.
Menge: 1,000 psch

### Titel 21 Bau3 | Abbrucharbeiten

**21.10 Dachdeckung entfernen**
Dachbelag aus Betonsteindeckung entfernen und
anfallenden
Bauschutt entsorgen.
inkl. Ortgänge, First, Traufen
Dachdeckung: Frankfurter Pfanne (Braas)
Dachneigung: 30 °
Material: Betonstein
Menge: 191,700 m²

**21.20 Dachlattung entfernen**
Trag- & Konterlattung entfernen und anfallenden
Bauschutt
entsorgen.
Lattenquerschnitt:  24/48 mm
Menge: 191,700 m²

**21.30 Blitzableiter entfernen**
Blitzableiter, inkl. Befestigungen auf Dach- und
Wandflächen
entfernen und anfallenden Bauschutt entsorgen.
Menge: 35,200 m

**21.40 Dachpappe abbrechen, einlagig**
Einlagige Dachpappe inkl. Befestigung abbrechen und
anfallenden Bauschutt entsorgen.

Material: Dachpappe V 13

Befestigung: Kupfer-Dachpappenstift

Untergrund: Dachschalung, Spanplatte, Nut und Feder
V100 G
Dicke: 22 mm
Menge: 191,700 m²

**21.50 Dachanschluss, seitlich, an aufgehenden Bauteilen abbrechen**
Seitliche Dachanschlüsse an aufgehenden Bauteilen
abbrechen.
Material: Kunststoff
Menge: 22,600 m

**21.60 Dachschalung V100G samt Dachpappe entfernen**
Dachschalung und Dachpappe auf Sparren entfernen und
anfallenden Bauschutt entsorgen.

Dachschalung: NF-Bretter, gehobelt, 19mm
Dachpappe: Dachpappe V 13, einlagig, befestigt mittels
Kupfer-Dachpappenstift
Untergrund: Sparrenlage, nicht gedämmt

Bereich: unteres Dach, Traufbereich, Westfassade,
notwendige
Bauteilöffnung zwecks Anlaschung der Sparren
Menge: 9,700 m²

**21.70 Dachschalung NF-Bretter samt Dachpappe entfernen**
Dachschalung und Dachpappe auf Sparren entfernen und
anfallenden Bauschutt entsorgen.

Dachschalung: NF-Bretter, gehobelt, 19mm
Dachpappe: Dachpappe V 13, einlagig, befestigt mittels
Kupfer-Dachpappenstift
Untergrund: Sparrenlage, nicht gedämmt

Bereich: unteres Dach, Traufbereich, Westfassade,
notwendige
Bauteilöffnung zwecks Anlaschung der Sparren
Menge: 4,200 m²

**21.80 Dachfenster mit Fassadenanschlusselement abbrechen**
Dachfenster Klapp-Schwingflügel mit
Fassadenanschlusselement einschließlich Blechrahmen und
Flügel abbrechen und anfallenden Bauschutt entsorgen.

Abmessungen:
Dachfenster 1340 x 1450 mm,
Fassadenanschlusselement 1340 / 650 mm
Modell: Roto-Wohndachfenster 410 C 13/14;
Roto-Fassadenanschluss 13/6

Material: Innen Kiefernholz, Außen Flügelabdeckblech
Alu/Kupfer

Position: westseitig orientierte Dachfläche, Büros
Menge: 3,000 St

**21.90 Dachfenster mit Fassadenanschlusselement abbrechen**
Dachfenster Klapp-Schwingflügel mit
Fassadenanschlusselement einschließlich Blechrahmen und
Flügel abbrechen und anfallenden Bauschutt entsorgen.

Abmessungen:
Dachfenster 1340 x 1450 mm,
Fassadenanschlusselement 1340 / ca. 1000 mm
Modell: Roto-Wohndachfenster 410 C 13/14;
Fassadenanschluss 13/Sonderhöhe

Material: Innen Kiefernholz, Außen Flügelabdeckblech
Alu/Kupfer

Position: westseitig orientierte Dachfläche, Büro
Menge: 1,000 St

**21.100 Dachfenster (Sanitärräume) abbrechen**
Dachfenster Schwingflügel einschließlich Blechrahmen
und
Flügel abbrechen und anfallenden Bauschutt entsorgen.

Abmessungen: Dachfenster 540 x 850 mm
Modell: Roto-Wohndachfenster 320 D 5/8;
Material: Innen Kiefernholz, Außen Flügelabdeckblech
Alu/Kupfer

Position: westseitig orientierte Dachfläche,
Sanitärräume
Menge: 3,000 St

**21.110 Dachfenster (Treppenhaus) abbrechen**
Dachfenster Schwingflügel einschließlich Blechrahmen
und
Flügel abbrechen und anfallenden Bauschutt entsorgen.

Abmessungen: 540 x 1120 mm
Material: Innen Kiefernholz, Außen Flügelabdeckblech
Alu/Kupfer

Position: ostseitig orientierte Dachfläche, Treppenhaus
Menge: 1,000 St

**21.120 Dachrinne vorgehängt, entfernen**
Vorgehängte Dachrinne einschl. Rinnenhaken inkl.
Rinnenablauftrichter demontieren und anfallenden
Bauschutt
entsorgen
Material: Kupfer
Menge: 63,600 m

**21.130 Fallrohr entfernen**
Fallrohr der Dachentwässerung einschl. Befestigung und
Verbindung zur Dachrinne sowie Fallrohrschellen,
Fallrohrbogen
einschl. Befestigung demontieren und anfallenden
Bauschutt
entsorgen.
Material: Kupfer
Nennweite: bis DN 100
Menge: 22,200 m

**21.140 Kaminverwahrung entfernen**
Verwahrung am Kamin entfernen und anfallenden Bauschutt
entfernen
Material: Walzbleistreifen
Kamingröße: ca. 1,40 x 0,80 m
Menge: 1,000 St

**21.150 Lüftungsrohr abbrechen**
Be- oder Entlüftungsrohr in Dachdeckung abbrechen und
anfallenden Bauschutt entsorgen.
Menge: 3,000 St

**21.160 Traufentlüftungsgitter abbrechen**
Traufentlüftungsgitter vor dem Spalt an der
Konterlattung
einschließlich Befestigung abbrechen und anfallenden
Bauschutt entsorgen.
Menge: 63,600 m

**21.170 Verkleidung des Schornsteinkopfes abbrechen**
Verkleidung des Schornsteinkopfes inkl.
Unterkonstruktion und
Kunststoff-Eckwinkel abbrechen und anfallenden
Bauschutt
entsorgen.
Material: Eternit-Schablonen 30/20 cm
Deckung: waagerechte Deckung
Menge: 2,200 m²

### Titel 22 Bau3 | Zimmererarbeiten

**22.10 Sparrenverlängerung, seitliches Anlaschen (untere Dachebene)**
Sparrenverlängerung mittels seitlichem einseitigem
Anlaschen,
liefern und herstellen

Bestands-Sparrenquerschnitt: 120 x 220 mm
Untergrund: bündige seitliche Montage an
Bestandssparren
Anforderungen:
Durch die Sparrenverlängerung mittels Anlaschen wird
der
Dachüberstand zwecks WDVS um ca. 250 mm verlängert

Material: KVH C24, Si (Sichtbereich)
Sortierklasse: S10
Querschnitt: 80 x 220mm
Längenmaß: 1200 mm
Dachbereich: untere Dachebene Westfassade
Verbindungsmittel: kraftschlüssige Verbindung mittels
bauaufsichtlich zugelassenen Tellerkopfschrauben unter
Berücksichtigung der statischen Anforderungen.
Einschließlich aller erforderlichen Pass und
Zuschnittsarbeiten
Menge: 20,000 St

**22.20 Sparrenverlängerung, als Traufaufschiebling (obere Dachebene)**
Sparrenverlängerung mittels Aufschiebling, liefern und
herstellen

Bestands-Sparrenquerschnitt: 120 x 220 mm
Untergrund: Montage des Aufschieblings auf
Dachschalung,
Position über Sparren

Anforderungen Aufschiebling:
Durch die Sparrenverlängerung mittels Aufschiebling
wird der
Dachüberstand zwecks WDVS um ca. 250 mm verlängert
Material: KVH C24, Si (Sichtbereich)
Sortierklasse: S10
Querschnitt: 100 x 120 mm
Längenmaß: 1200 mm
Dachbereich: obere Dachebene West, -Südfassade &
Nordfassade
Verbindungsmittel: kraftschlüssige Verbindung mittels
bauaufsichtlich zugelassenen Tellerkopfschrauben unter
Berücksichtigung der statischen Anforderungen.

Einschließlich aller erforderlichen Pass und
Zuschnittsarbeiten
Menge: 38,000 St

**22.30 Trauf-/Ortgangschalung, NF-Profil, 22mm, geschliffen**
Dachschalung an Traufe und Ortgang, Nadelholz
gespundet,
sichtbar bleibend, einseitig sichtbar,
Schalungsdicke: 22 mm
Oberfläche: einseitig gehobelt
Gebrauchsklasse: 2
Untergrund: Holz
Menge: 22,000 m²

**22.40 Dachschalung, OSB/3, 22mm, nicht geschliffe**
Schalung für tragende & aussteifende Anwendung im nicht
sichtbaren Bereich

Plattentyp: OSB/3
Dicke: 22mm
Oberfläche: ungeschiffen
Untergund: Sparren
Bereich: unteres Dach, Traufbereich, Westfassade,
notwendige
Bauteilschließung zwecks Anlaschung der Sparren
Menge: 9,700 m²

**22.50 Dampfbremsbahn, feuchtevariabel**
Feuchtevariable Dampfbremsbahn liefern und verlegen.

Anforderungen:
sd-Wert: 0,4 bis 35 m (feuchtevariabel)
Flächengewicht: ca. 100 g/m²
Untergund: Dachschalung
Montage: von außen auf die Dachschalung, nach den
jeweiligen
Regelwerken und Herstellerangaben, einschließlich aller
Materialien und Befestigungsmittel, montieren und
dauerhaft
luftdicht verkleben.
Verklebung der Dampfbremsbahn am unteren Ende des
Daches luftdicht mit Systemkleber an das Mauerwerk
bzw. den
oberen Rand des WDVS

Leitprodukt (Fabrikat):
STEICOmulti renov, Feuchtvariable Dampfbremsbahn

oder gleichwertiges Produkt.

Angebotenes Fabrikat:

_____________________________________
(vom Bieter auszufüllen)
Menge: 191,700 m²

**22.60 Aufdachdämmung, Unterdeckplatte, HF, 120 mm**
Aufsparrendämmung als nachträgliche Dämmmaßnahme von
außen und als zweite wasserführende Ebene nach den
jeweiligen Regelwerken und Herstellerangaben einbauen
einschl. aller Materialien und Befestigungsmittel.

Dämmstoff: Unterdeckplatte nach DIN EN 13171
Anwendungsgebiet: DAD
Klassifizierung: UDP-A DIN EN 14964
Ausführung Stöße: Nut & Feder
Unterkonstruktion: Dachschalung, Spanplatte V100 G,
Dicke: 22 mm
Dachneigung: 30 °
Nennwert der Wärmeleitfähigkeit: 0,040 W/(m*K)
Bemessungswert der Wärmeleitfähigkeit: 0,042 W/(m*K)
Brandverhalten: normalentflammbar, E DIN EN 1301-1
Sparrenabstand (Achse): ca. 670 mm
Lagen: einlagig
Dämmschichtdicke: 120 mm

Leitprodukt (Fabrikat):
STEICOspecial dry, Unterdeck- & Wandbauplatte nach DIN
EN
13171

oder gleichwertiges Produkt.

Angebotenes Fabrikat:

_____________________________________
(vom Bieter auszufüllen)
Menge: 191,700 m²

**22.70 Unterdeckbahn, hochdiffusionsoffen**
Hochdiffusionsoffene Unterdeckbahn, als zweite
wasserführende Ebene

Unterdeckbahn liefern und nach den jeweiligen
Regelwerken
und Herstellerangaben, einschließlich aller
Materialien und
Befestigungsmittel, montieren und dauerhaft verkleben
inkl.
Anarbeiten an Übergangspunkte zur Unterdeckplatte.

sd-Wert: 0,02 m
Flächengewicht: ca. 165 g/m²
Klassifizierung gemäß ZVDH: UDB-A, USB-A
Überlappungen ca. 100 mm, längsseitige Selbstklebezonen
Anwendung: zur Herstellung der zweiten wasserführenden
Ebene über Bauteilen, die nicht durch die
Unterdeckplatte
abgedeckt sind.

Leitprodukt (Fabrikat):
STEICOmulti UDB - Unterspann- und Unterdeckbahn

oder gleichwertiges Produkt.

Angebotenes Fabrikat:

_____________________________________
(vom Bieter auszufüllen)
Menge: 9,100 m²

**22.80 Konterlattung, 40x60 mm, Dach**
Konterlattung, aus Nadelholz, statisch tragend bei
Aufsparrendämmung, Befestigung mit
korrosionsgeschützten
Schrauben nach den jeweiligen Regelwerken und
Herstellerangaben einschl. aller Materialien und
Befestigungsmittel.

Sortierklasse: S10
Festigkeitsklasse DIN EN 338: C27 M
Querschnitt: 40 x 60 mm
Holzfeuchte: trocken
Holzschutz: imprägniert nach DIN 68800, gegen Fäulnis
& Pilze
Sparrenabstand (Achse): 670 mm
Untergrund: Unterdeckplatte (HF), darunter Sparrenlage
Menge: 211,200 m²

**22.90 Dachlattung, 40x60 mm, Betondachsteineindeckung**
Dachlatten aus Nadelholz, für
Betondachsteineindeckung, auf
Konterlattung, Befestigung mit Korrosionsgeschützten
Schrauben.

Sortierklasse: S10
Festigkeitsklasse DIN EN 338: C27 M
Lattenabstand: ca. 330 mm
Sparrenabstand (Achse): 670 mm
Dachdeckung: Dachsteineindeckung
Dachneigung 30°
Querschnitt: 30x 40 mm
Holzfeuchte: trocken
Holzschutz: imprägniert nach DIN 68800, gegen Fäulnis
& Pilze
Untergrund: Konterlattung
Menge: 213,700 m²

**22.100 Traufbohle**
Traufbohle, keilförmig für die Erstellung einer
fluchtgerechten
Dacheindeckung liefern und fachgerecht montieren
Querschnitt: 5/12 cm
Menge: 59,500 m

**22.110 Ortgangbrett, Windbrett, bis 28 mm, gehobelt**
Ortgangbrett aus Nadelholz, Unterseite mit schrägem
Anschnitt
als Tropfkante.
Holzart: Kiefer
Sortierklasse: S10
Güteklasse 1
Brettdicke: 28 mm
Breite: ca. 120 mm
Oberfläche: parallel besäumt, gehobelt
Chem. Holzschutz: notwendig
Gebrauchsklasse: 3
Untergrund: Holz
Menge: 11,400 m

**22.120 Kaminanschluss**
Kaminanschluss
Zusatzposition zu Unterdeckplatten

Abstände zu Schornstein

Brennbare Baustoffe sind gemäß Feuerungsverordnung
FeuV §
8 mit einem Abstand zu Abgasanlagen / Kaminen /
Schornsteinen einzubauen.
Dämmung um die Durchdringung mit nicht brennbaren
Dämmstoffen (Schmelzpunkt > 1.000°C).
Länge x Breite in mm: 400 x 400
Menge: 1,000 psch

### Titel 23 Bau3 | Dachdeckerarbeiten

**23.10 Dachdeckung, Dachsteine**
Dachdeckung mit Betonwerksteinen, auf vorhandene
Lattung.
Schornstein, Dachflächenfenster und sonstige
Anschlüsse sind
handwerkgerecht anzuarbeiten.

Format: 330 x 420 mm, 10 Stück/m²
Farbe:  matt, Ziegelrot
Dachneigung: 30°

Leitfabrikat:
Braas Frankfurter Pfanne, Dachstein

Angebotenes Fabrikat:

_____________________________________
(vom Bieter auszufüllen)
Menge: 213,700 m²

**23.20 Dachdeckung entfernen, lagern (unteres Dach)**
Dachdeckung zur Wiederverwendung aufnehmen und seitlich
lagern.
Dachdeckung: Frankfurter Pfanne, Braas
Dachneigung: 30 °
Material: Betondachstein

Bereich: unteres Dach, Traufbereich, Westfassade,
notwendige
Bauteilöffnung zwecks Anlaschung der Sparren
Menge: 9,700 m²

**23.30 Vordeckung, Bitumenbahn V13 (unteres Dach)**
Unterdeckung für belüftete, überdeckte Dächer, als
zweite
wasserführende Ebene, Bitumenbahn mit Glasvlieseinlage.
Bahnenart: V13
Überdeckung: mind.80 mm
inkl. fachgerechtem Anarbeiten an Anschlüsse und
Altbestand.

Bereich: unteres Dach, Traufbereich, Westfassade,
notwendige
Bauteilschließung zwecks Anlaschung der Sparren
Menge: 9,700 m²

**23.40 Bestands-Dachdeckung, gelagert, wiederverlegen (unteres Dach)**
gelagerte Dachdeckung zur Wiederverwendung aus
Vorposition
verlegen
Dachdeckung: Frankfurter Pfanne, Braas
Dachneigung: 30 °
Material: Betondachstein

Bereich: unteres Dach, Traufbereich, Westfassade,
notwendige
Bauteilschließung zwecks Anlaschung der Sparren
Menge: 9,700 m²

**23.50 First, Firststein, geklammert, Dachstein**
Firstdeckung mit konischen Formsteinen, passend zur
Deckung, einschl. Walmkappen, Lüfterelement,
Firstlatte,
Lattenhalter und Anschlüsse Grat. Nach den jeweiligen
Regelwerken und Herstellerangaben einschl. aller
Materialien
und Befestigungsmittel.

Dachneigung: 30°
Menge: 14,000 m

**23.60 Grateindeckung, Formstein, geklammert, Dachstein**
Gratdeckung mit Formstein, passend zur Dachdeckung, mit
Gratlatte und Gratlattenhalter, einschließl.
Anfängerziegel,
Lüftungselement und Anschlüsse an First und Ortgang.
Nach
den jeweiligen Regelwerken und Herstellerangaben
einschl.
aller Materialien und Befestigungsmittel.
Menge: 17,000 m

**23.70 Ortgang/Giebel, Giebelstein, Dachstein**
Giebelstein, passend zur Deckung.
Nach den jeweiligen Regelwerken und Herstellerangaben,
einschl. aller Materialien und Befestigungsmittel.

Dachneigung: 30°
Menge: 13,800 m

**23.80 Dunstrohrdurchgangs-Dachstein, DN 100**
Dunstrohr-Dachstein, passend zur Dachdeckung, mit
schlagregendichtem Dunstrohraufsatz, ink. Dunstrohr und
Schlauchanschluss.
Menge: 3,000 St

**23.90 Zuluft-/Insektengitter, Traufe**
Insektenschutz und Zuluftöffnungen der Traufe, inkl.
erforderlicher Befestigungsmittel.
Breite: 80 mm
Material: Lochblech
Menge: 51,800 m

**23.100 Leitungsdurchgang, Dachsteine, PV-Anlage**
*** Bedarfsposition ohne GB
Formdachstein für Leitungsdurchgang, in Dachaufbau,
geeignet
für Durchgang PV-Verkabelung, passend zur Dachdeckung,
Dachstein, mit Aufsatz aus PVC
Menge: 1,000 St

**23.110 Schornstein-Einfassung, Blech**
Anarbeiten der Dachdeckung an Kamin, dreiseitige
Blecheinfassung mit fünffach gekantetem Blech als
tiefliegende
Rinnen, einseitig Brustblech mit angearbeiteten
Walzbleistreifen, allseitig umlaufender
Überhangstreifen,
oberseitig elastisch verfugt.
Leistung mit Anpassen der Dachlattung, Schneide- und
Passarbeiten der Flächenbedeckung, sowie regensicherer
Anschluss an die zweite Wasserführende Ebene
Abmessungen Schornstein: ca. 1,40 x 0,80 m
Menge: 1,000 St

**23.120 Wohndachfenster, Klapp-Schwingfenster, 1340 x 1450 mm, Büro**
*** Bezugsbeschreibung
Dachflächenfenster aus Kunststoff, als
Klapp-Schwingfenster,
mit Fassadenanschlusselement aus Kunststoff

Maßgenauer Austausch des in Abbruchposition
aufgeführten
"Roto-Wohndachfenster 410 C 13/14, 1340 x 1450 mm"

Rahmenmaterial: PVC-Multikammerprofil Weiß,
Werkseitige Vormontage: Dampfsperrfolie, umlaufende
Wärmedämmung und Einbauwinkel.
Außenabdeckung: Aluminium (Anthrazit Metallic R703)
Wärmedämmwert: Uw = = 1,0 W/m²K
Gesamtenergiedurchlassgrad (g-Wert): = 38 %
Verglasung: 3-Fach Verglasung (9P)
Schalldämmmaß (Rwp-Wert): 37 (-2;-5) dB
Schallschutzklasse (SSK): 3
Bedienung/Öffnung: manuell, Einhandgriffbedienung
unten, 45°
Öffnungswinkel.
Position: westseitig orientierte Dachfläche,
Sanitärräume

Hinweis:
Aufgrund der neuen Aufsparrendämmung unter Beibehaltung
der Bestands-Zwischensparrendämmung soll ein maßgenauer
Austausch der Bestands-Dachfenster erfolgen.

Leitprodukt (Fabrikat):
Austausch Roto AR1 zum Austausch alter Roto DF (1968 -
94)
Roto; Designo R8 AR1 Klapp-Schwingfenster Kunststoff
(Uw: 1,0; SSK: 3; g: 38)

oder gleichwertiges Produkt.

Angebotenes Fabrikat:

_____________________________________
(vom Bieter auszufüllen)
Menge: 4,000 St

**23.130 Wohn-Fassadenanschlussfenster 1, Kunststoff**
*** wie Position 23.120
Wohn-Fassadenanschlussfenster aus Kunststoff für das
Wohndachfenster aus der vorherigen Position.

Maßgenauer Austausch des in Abbruchposition
aufgeführten
"Roto-Fassadenanschluss 13/6, 1340 / 650 mm"
jedoch: Höhenmaß zzgl. Aufbauhöhe der
Aufsparrendämmung,
(ca. 120 mm, Festlegung bei Aufmaß mit Bauleitung)

Rahmenmaterial: PVC-Multikammerprofil Weiß,
Werkseitige Vormontage: Dampfsperrfolie, Einbauwinkel.
Außenabdeckung: Aluminium (Anthrazit-Metallic)
Wärmedämmwert: Uw = = 0,81 W/m²K
Gesamtenergiedurchlassgrad (g-Wert): = 46 %
Verglasung: 3-Fach Verglasung (9B)
Schallschutzklasse (SSK): 3
Bedienung: manuell
Beschlagsart: Dreh-/Kippbeschlag (DK), DIN links
Position: westseitig orientierte Dachfläche, Büro

Leitprodukt (Fabrikat):
Roto; Designo R1 Wohn-Fassadenanschlussfenster
Kunststoff
(Uw: 0,81; SSK: 3; g: 46) (Sondermaße)

oder gleichwertiges Produkt.

Angebotenes Fabrikat:

_____________________________________
(vom Bieter auszufüllen)
Menge: 3,000 St

**23.140 Wohn-Fassadenanschlussfenster 2, Kunststoff**
*** wie Position 23.120
Wohn-Fassadenanschlussfenster aus Kunststoff für das
Wohndachfenster aus der vorherigen Position.

Maßgenauer Austausch des in Abbruchposition
aufgeführten
"Roto-Fassadenanschluss 13/Sonderhöhe, 1340 / ca.1000
mm"
jedoch: Höhenmaß zzgl. Aufbauhöhe der
Aufsparrendämmung,
(ca. 120 mm, Festlegung bei Aufmaß mit Bauleitung)

Rahmenmaterial: PVC-Multikammerprofil Weiß,
Werkseitige Vormontage: Dampfsperrfolie, Einbauwinkel.
Außenabdeckung: Aluminium (Anthrazit-Metallic)
Wärmedämmwert: Uw = = 0,81 W/m²K
Gesamtenergiedurchlassgrad (g-Wert): = 46 %
Verglasung: 3-Fach Verglasung (9B)
Schallschutzklasse (SSK): 3
Bedienung: manuell
Beschlagsart: Dreh-/Kippbeschlag (DK), DIN links
Position: westseitig orientierte Dachfläche, Büro

Leitprodukt (Fabrikat):
Roto; Designo R1 Wohn-Fassadenanschlussfenster
Kunststoff
(Uw: 0,81; SSK: 3; g: 46) (Sondermaße)

oder gleichwertiges Produkt.

Angebotenes Fabrikat:

_____________________________________
(vom Bieter auszufüllen)
Menge: 1,000 St

**23.150 Eindeckrahmen, Wohndachfenster & Wohn-Fassadenanschlussfenster 1**
*** wie Position 23.120
Eindeckrahmen Kombination für das Wohndachfenster sowie
das Wohn-Fassadenanschlussfenster aus den vorherigen
Positionen.

Geeignet für profilierte Dachpfannen bis ca 50mm Höhe.
Für den Fassadenanschluss mit hohem seitlichen
Stehfalz,
inklusive Wasserableitrinne und seitlichem Stehfalz.
Material: Aluminium (Anthrazit Metallic R703)
Dachdeckung: Braas Frankfurter Pfanne (Leitfabrikat)

Leitprodukt (Fabrikat):
Roto; Designo Eindeckrahmen EFF Ziegel mit
durchgehenden
Seitenteilen

oder gleichwertiges Produkt.

Angebotenes Fabrikat:

_____________________________________
(vom Bieter auszufüllen)
Menge: 3,000 St

**23.160 Eindeckrahmen, Wohndachfenster & Wohn-Fassadenanschlussfenster 2**
*** wie Position 23.120
Eindeckrahmen Kombination für das Wohndachfenster sowie
das Wohn-Fassadenanschlussfenster aus den vorherigen
Positionen.

Geeignet für profilierte Dachpfannen bis ca 50mm Höhe.
Für den Fassadenanschluss mit hohem seitlichen
Stehfalz,
inklusive Wasserableitrinne und seitlichem Stehfalz.
Material: Aluminium (Anthrazit Metallic R703)
Dachdeckung: Braas Frankfurter Pfanne (Leitfabrikat)

Leitprodukt (Fabrikat):
Roto; Designo Eindeckrahmen EFF Ziegel mit
durchgehenden
Seitenteilen

oder gleichwertiges Produkt.

Angebotenes Fabrikat:

_____________________________________
(vom Bieter auszufüllen)
Menge: 1,000 St

**23.170 Außenrolladen Solar, Wohndachfenster**
*** wie Position 23.120
Außenrolladen für das Wohndachfenster aus der
vorherigen
Position.

Außenrollladen Solar
Volle Bedienbarkeit des Dachfensters, auch bei
geschlossenem
Rollladen, durch montierte Führungsschienen auf dem
Flügel.
Inklusive eines ab Werk eingelernten
1-Kanal-Funkwandtasters.
Anforderungen: Hitzeschutz; Verdunkelung; Kälteschutz.
Bedienung: via Funk.
Gehäusefarbe: Anthrazit Metallic (R703)
Rollladenpanzer: Aluminiumlamellen
Rollladenpanzerfarbe: Anthrazit Metallic (R703)
Steuerung und Motor angeschlossen an Akku 12 V, laden
über
integriertes Solarmodul
Menge: 4,000 St

**23.180 Wohndachfenster, Klapp-Schwingfenster, 540 x 850 mm Sanitärraum**
*** Bezugsbeschreibung
Dachflächenfenster aus Kunststoff, als
Klapp-Schwingfenster

Maßgenauer Austausch des in Abbruchposition
aufgeführten
"Roto-Wohndachfenster 320 D 5/8; 540 x 850 mm"

Rahmenmaterial: PVC-Multikammerprofil Weiß,
Werkseitige Vormontage: Dampfsperrfolie, umlaufende
Wärmedämmung und Einbauwinkel.
Außenabdeckung: Aluminium (Anthrazit Metallic R703)
Wärmedämmwert: Uw = = 1,0 W/m²K
Gesamtenergiedurchlassgrad (g-Wert): = 38 %
Verglasung: 3-Fach Verglasung (9P)
Schalldämmmaß (Rwp-Wert): 37 (-2;-5) dB
Schallschutzklasse (SSK): 3
Bedienung/Öffnung: manuell, Einhandgriffbedienung
unten, 45°
Öffnungswinkel.
Position: westseitig orientierte Dachfläche,
Sanitärräume

Hinweis:
Aufgrund der neuen Aufsparrendämmung unter Beibehaltung
der Bestands-Zwischensparrendämmung soll ein maßgenauer
Austausch der Bestands-Dachfenster erfolgen.

Leitprodukt (Fabrikat):
Austausch Roto AR1 zum Austausch alter Roto DF (1968 -
94)
Roto; Designo R8 AR1 Klapp-Schwingfenster Kunststoff
(Uw: 1,0; SSK: 3; g: 38)

oder gleichwertiges Produkt.

Angebotenes Fabrikat:

_____________________________________
(vom Bieter auszufüllen)
Menge: 3,000 St

**23.190 Eindeckrahmen, Wohndachfenster, 540 x 850 mm**
*** wie Position 23.180
Eindeckrahmen für das Wohndachfenster aus der
vorherigen
Position.

Geeignet für profilierte Dachpfannen bis ca 50mm Höhe.
Inklusive Wasserableitrinne und seitlichem Stehfalz
Material: Aluminium (Anthrazit Metallic R703)
Dachdeckung: Braas Frankfurter Pfanne (Leitfabrikat)

Leitprodukt (Fabrikat):
Designo Eindeckrahmen für den Einzeleinbau von
Dachfenstern
der Baureihe 8AR1.
Roto; Designo Eindeckrahmen EDZ AR1 Ziegel

oder gleichwertiges Produkt.

Angebotenes Fabrikat:

_____________________________________
(vom Bieter auszufüllen)
Menge: 3,000 St

**23.200 Wohndachfenster, Klapp-Schwingfenster, 540 x 1120 mm Treppenhaus**
*** Bezugsbeschreibung
Dachflächenfenster aus Kunststoff, als
Klapp-Schwingfenster

Maßgenauer Austausch des in Abbruchposition
aufgeführten
"Wohndachfenster 540 x 1120 mm"

Rahmenmaterial: PVC-Multikammerprofil Weiß,
Werkseitige Vormontage: Dampfsperrfolie, umlaufende
Wärmedämmung und Einbauwinkel.
Außenabdeckung: Aluminium (Anthrazit Metallic R703)
Wärmedämmwert: Uw = = 1,0 W/m²K
Gesamtenergiedurchlassgrad (g-Wert): = 38 %
Verglasung: 3-Fach Verglasung (9P)
Schalldämmmaß (Rwp-Wert): 37 (-2;-5) dB
Schallschutzklasse (SSK): 3
Bedienung/Öffnung: manuell, Einhandgriffbedienung
unten, 45°
Öffnungswinkel.
Position: westseitig orientierte Dachfläche,
Sanitärräume

Hinweis:
Aufgrund der neuen Aufsparrendämmung unter Beibehaltung
der Bestands-Zwischensparrendämmung soll ein maßgenauer
Austausch der Bestands-Dachfenster erfolgen.

Leitprodukt (Fabrikat):
Austausch Roto AR1 zum Austausch alter Roto DF (1968 -
94)
Roto; Designo R8 AR1 Klapp-Schwingfenster Kunststoff
(Uw: 1,0; SSK: 3; g: 38)

oder gleichwertiges Produkt.

Angebotenes Fabrikat:

_____________________________________
(vom Bieter auszufüllen)
Menge: 1,000 St

**23.210 Eindeckrahmen, Wohndachfenster, 540 x 1120 mm**
*** wie Position 23.200
Eindeckrahmen für das Wohndachfenster aus der
vorherigen
Position.

Geeignet für profilierte Dachpfannen bis ca 50mm Höhe.
Inklusive Wasserableitrinne und seitlichem Stehfalz
Material: Aluminium (Anthrazit Metallic R703)
Dachdeckung: Braas Frankfurter Pfanne (Leitfabrikat)

Leitprodukt (Fabrikat):
Designo Eindeckrahmen für den Einzeleinbau von
Dachfenstern
der Baureihe 8AR1.
Roto; Designo Eindeckrahmen EDZ AR1 Ziegel

oder gleichwertiges Produkt.

Angebotenes Fabrikat:

_____________________________________
(vom Bieter auszufüllen)
Menge: 1,000 St

### Titel 24 Bau3 | Klempnerarbeiten

**24.10 Dachrinne, Titanzink**
Dachrinne als Halbrundrinne, vorgehängt, mit Wulst und
Falz,
sowie Stoßverbindung, Rinne verlegt im Gefälle,
einschließlich
Rinnenhalter und Befestigungsmittel.

Einbauort: Steildach
Material: Tiatnzink
Blechdicke: 0,7 mm
Zuschnitt 333 mm
Menge: 59,500 m

**24.20 Traufblech, Titanzink**
Traufblech als Einhängebelch, am Übergang von
Dachfläche zu
Dachrinne, mit Tropkante, an den Stößen lose
überlappt, aus
Metallblech, verdeckt befestigt mit Haften mit
Tropfkante, inkl.
Befestigungsmittel.

Untergrund: Holzkonstruktion
Material: Titanzink
Blechdicke: 0,7 mm
Zuschnitt 333 mm
Tropfkante: gekantet
Menge: 59,500 m

**24.30 Fallrohr, Titanzink, bis DN100**
Regenfallrohr, rund, aus Metallblech, befestigt mittels
Rohrschellen und Schraubstift.
Untergrund: WDVS, Mauerwerk
Material: Titanzink
Blechdicke: 0,7 mm
Nennmaß: DN 100
Menge: 23,750 m

**24.40 Rinnenendstück, Rinnenboden, Titanzink**
Rinnenendstück für Dachrinne, passend zur Dachrinne, in
Rinnenquerschnitt eingepasst und gefügt.
Material: Titanzink
Blechdicke: 0,7 mm
Menge: 11,000 St

**24.50 Fallrohrbogen, Titanzink, DN100**
Fallrohrbogen, rund, aus Metallblch, verbunden mit
Fallrohr.
Material: Tiatnzink
Blechdicke: 0,7 mm
Nennweite: DN100
Menge: 8,000 St

**24.60 Rinnenstutzen, Titanzink**
Rinnenstutzen, in Dachrinne und Fallrohr einpassen,
inkl.
Anpassungs- und Fügearbeiten.

Material: Titanzink
Form: zylindrisch
Fallrohr: rund
Menge: 8,000 St

**24.70 Standrohr, Metall**
*** Bedarfsposition ohne GB
Standrohr, rund, im Sockelbereich der
Dachentwässerung, als
Übergang zur Abwasserleitung (PP-Rohr), Standrohr mit
Rohrschellen am Gebäude befestigen, inkl. Erdarbeiten,
Übergangsstück/Anschlussstück, Muffen, Anschluss an
Rohrleitungsnetz, Anschluss an Fallrohr

Material: Stahl
Form: rund
Nenngröße: DN 100
Länge: 1000 mm
Oberfläche:  feuerverzinkt
Revisionsöffnung: ja nach DIN EN 1123, einschließlich
Deckel
und Schrauben
Position: Veränderte Position als Bestands-Standrohr
Abstand: Beachte neues WDVS (180mm zzgl. Putz)
Menge: 1,000 St

**24.80 Wandanschluss an gedämmte Wand**
Wandanschluss an gedämmte Wand, für seitlichen
Wandanschluss liefern und herstellen.
Als Schutz der Dachabdichtung an aufgehenden
Bauteilen, an
den Stößen verbunden, inkl. Abdichtung der oben
liegenden
Fuge zwischen Wandbelag und Blechstreifen.

Material: Zinkblech aus Titanzink
L=300 mm
Blechdicke: 0,7 mm
Untergund: WDVS 180 mm zzgl. Putzschicht
Menge: 17,750 m

**24.90 Wandanschluss, Brust-Anschluss an gedämmte Wand**
Brust-Anschluss an gedämmte Wand, Brust-Anschluss mit
Überhangstreifen liefern und herstellen.
Als Schutz der Dachabdichtung an aufgehenden
Bauteilen, an
den Stößen verbunden, inkl. Abdichtung der oben
liegenden
Fuge zwischen Wandbelag und Blechstreifen.

Material: Zinkblech aus Titanzink
L=300 mm
Blechdicke: 0,7 mm
Untergund: WDVS 180 mm zzgl. Putzschicht
Menge: 13,900 m

**24.100 Windsogsicherung, Sturmverklammerung**
Windsogsicherung der Dachdeckung aus Beton-Dachsteinen
(System Braas Frankfurter Pfanne)  gemäß den aktuellen
Fachregeln des Deutschen Dachdeckerhandwerks (ZVDH)

Sturmverklammerung an der Unterkonstruktion der
Traglattung
mit Klammern Typ Euro-Sturmklammer befestigen.
Menge: 229,200 m2

**24.110 Kleineisenteile**
Kleineisenteile liefern und einbauen (Klempnerarbeiten)
Menge: 1,000 Psch

### Titel 25 Bau3 | Stundenlohnarbeiten

*Hinweis*
Stundenlohnarbeiten ausschließlich für unvorhergesehene
Arbeiten, jedoch ausschließlich im Rahmen der
Ausführung der
ausgeschriebenen Hauptauftragsleistungen. Nur für
zwingend
erforderliche Leistungen in geringem Umfang und nur auf
Anordnung/Zustimmungen durch den AG.

Regelungen gemäß VOB/B § 15 bleiben unberührt.

**25.10 Vorarbeiterstunde**
*** Bedarfsposition ohne GB
Menge: 1,000 h

**25.20 Facharbeiterstunde**
*** Bedarfsposition ohne GB
Menge: 1,000 h

**25.30 Bauhelferstunde**
*** Bedarfsposition ohne GB
Menge: 1,000 h

*Hinweis*
Bau 2 | Allgemeine Baubeschreibung

1. Allgemeine Angaben zur Verortung und zum Gebäude

Das Gebäude Bau 2 (E-Werkstatt) befindet sich auf der
Liegenschaft des Pfalzinstituts für Hören und
Kommunikation (PIH) in Frankenthal (Pfalz) in der
Holzhofstraße 21.
Bei dem Gebäude handelt es sich um ein
zweigeschossiges Gebäude.

Das Gebäude wurde in den 50er Jahren als nicht
unterkellertes Gebäude mit Satteldach errichtet.
Zuerst wurde das Gebäude als Hausmeisterwohnung
genutzt, die heutige Nutzung erfolgt durch die
E-Werkstatt sowie durch die Hauswirtschaft des PIH. An
der Nordfassade schließt Bau 3 unmittelbar an.

1.1 Bauwerksgeometie:

Kubatur:
Der Baukörper hat eine rechteckige Grundfläche.
Abmessungen:  ca. 12,50 m tief, ca. 8,00 m breit.
Die Westfassade verläuft genau auf und entlang der
Grundstücksgrenze, parallel zur Holzhofstraße.

Dächer:

Hauptdach Satteldach:
Firsthöhe: ca. 7,5 m | Traufhöhen ca.: 5,6 m
Dachneigung: 24°

Vordach:
Firsthöhe: ca. 4,8 m | Traufhöhen ca.: 3,2 m
Pultdach, Dachneigung: 30°

Flachdach:
Höhenlage: ca. 5,9 m
Übergangsbereich zwischen dem Satteldach Bau 2 und den
aufgehenden Bauteilen von Bau 3.
(siehe Zeichnungen).

1.2 Konstruktion:
Die Wände wurden mit Backsteinen gemauert. An der
Südfassade im EG befinden sich Sandsteinbossen.
Die Geschossdecke bildet eine Stahlbetonrippendecke.
Bei dem Hauptdach handelt es sich um eine
Holzkonstruktion, Pfettendachstuhl.

1.3 Erschließung:
Der Eingangsbereich im EG befindet sich an der
Nordfassade.

1.4 Fassadenhöhen (ca.):
Nord: 5,5 m
West: 7,4 m
Süd: 5,5 m
Ost: 7,4 m

2.Energetische Modernisierungsmaßnahme:

2.1 Fassadenöffnungen:
Bei der energetischen Modernisierungsmaßnahme werden
im Wesentlichen neue Fenster aus Aluminium
eingebaut. Im Bad im OG muss die Mauerwerksöffnung im
Höhenmaß verkleinert werden.

2.2 Fassade
Die Fassadenflächen werden mit WDVS aus
Holzfaserdämmplatten 18 cm stark gedämmt.
Die Sandsteinbossen bleiben erhalten, dieser Bereich
wird von Außen nicht gedämmt.

2.2 Dach, Satteldach:
Die oberste Geschossdecke wird mit Holzfaserplatten
gedämmt.
Konstruktiv werden die Dachüberstände verlängert
(WDVS) und das Dach erhält eine neue Dacheindeckung.

2.3. Dach, Dachabdichtungsarbeiten:
Im Rahmen der in den 90er Jahren erfolgten Aufstockung
von Bau 3, welcher direkt an die Nordfassade von
Bau 2 anschließt wurde entlang der Auftockung ein
Bereich des Daches von Bau 2 zurückgebaut.
In diesem Breich wurde eine Art Rinne geschaffen
(siehe Bilder Bestandsdokumentation).

Im Zuge der Modernisierungsarbeiten wird die
Bestandsabdichtung abgebrochen und eine neue
Abdichtungsebene für den Rinnenbereich herggestellt.
Hierbei sollen auch gedämmte Wandanschlüsse
hergestellt werden.

*Hinweis*
Gewerkespezifische Baubeschreibung

Baumaßnahmen am Hauptdach:

1.1. Abbrucharbeiten (siehe gesamte Auflistung in den
Positionen):

Im Wesentlichen werden alle Schichten, bis zur
Sparrenebene abgebrochen (Dachdeckung,
Lattung, sämtliche Klemptnererzeugnisse)

Die beiden Dachluken werden abgebrochen.

Teil-Abbruch der beiden Schornsteine bis auf das
Niveau unter der Sparrenlage unter Erhalt der
statischen Auflager. Somit kann die neue
Dacheindeckung über das gesamte Dach gedeckt
werden.

1.2. Neue Aufbauten (siehe gesamte Auflistung in den
Positionen):

Zur Verlängerung des traufseitigen Dachüberstandes
werden die Bestands-Sparren (80 x 140 mm)
seitlich einseitig angelascht

Verlegung der Unterspannbahn auf die Sparrenlage als
zweite wasserführende Ebene.

Verlegung der Konter- & Traglattung. Die Verlängerung
der Dachüberstände an den Ortgängen ist
durch die Lattungen zu gewährleisten.

Verlegen der Dachdeckung, Ausführung der
Klempnerarbeiten sowie aller weiteren im LV
genannten Positionen.

Baumaßnahmen im Übergangsbereich (Flachdach) Dächer
Bau 2 zu Bau 3:

2.1. Abbrucharbeiten (siehe gesamte Auflistung in den
Positionen):

Abbruch der Kunststoffdachabdichtungsbahn samt
Randanschlüssen.

2.2. Neue Aufbauten (siehe gesamte Auflistung in den
Positionen):

Herstellung gedämmter Wandanschlüsse zu aufgehenden
Bauteilen sowie einer neuen
Abdichtungsebene aus Bitumen.

Baumaßnahmen am Vordach:

3.1 Abbrucharbeiten:

Bestehende seitliche Dachanschlüsse und
Brustanschlüsse entlang der aufgehenden Wände zu
Bau 2 & Bau 3 abbrechen.

Alle Schichten über der Sparrenlage werden abgebrochen
(Dachdeckung, Lattungen, Dachpappe,
Schalung, sämtliche Klemptnererzeugnisse). Im
Anschluss kann das Gerüstbaugewerk in diesem
Bereich das Gerüst aufbauen.

3.2. Neue Aufbauten (siehe gesamte Auflistung in den
Positionen):

Nach der Ferstigstellung des WDVS sowie des Rückbaus
des Gerüstes erfolgt:

Verlegung der neuen Sichtschalung

Verlegung der Unterspannbahn auf die Schalung als
zweite wasserführende Ebene.

Verlegung der Konter- & Traglattung

Verlegen der Dachdeckung, Ausführung der
Dachanschlüsse zu den aufgehenden Bauteilen sowie
der weiteren Klempnerarbeiten sowie aller weiteren im
LV genannten Positionen.

*Hinweis*
Die Maßnahmen für Bau 2 gliedern sich in nachfolgende
Gliederungspunkte:

20 Werk-und Montageplaung
21 Abbrucharbeiten
22 Zimmererarbeiten
23 Dachdeckerarbeiten
24 Dachabdichtungsarbeiten
25 Klempnerarbeiten
26 Stundenlohnarbeiten

Auf Verlangen des Auftraggebers ist auf der
Schlussrechnung die Gesamtsumme aller Positionen für
Bau 2
auszuweisen.

### Titel 30 Bau2 | Werk- und Montageplanung

**30.10 Werk- und Montageplanung**
Anfertigen der Werk- und Montageplanung für alle
Dachdeckungs-,Zimmerer-, Klempner- &
Dachabdichtungsarbeiten als Ausführungsplanung des
Auftragnehmers auf Grundlage der Architektenplanung.

- Örtliches Aufmaß: Prüfen aller relevanten Baumaße und
Höhenlagen vor Ort auf der Baustelle.

- Konstruktionszeichnungen: Erstellen von
Verlegeplänen für
Dämmung, Abdichtung und Deckung im Maßstab 1:50 / 1:20.

- Detailplanung: Ausarbeiten aller Anschlüsse,
Abschlüsse,
Durchdringungen (z. B. Dachfenster, Kamine, Lüfter)
sowie der
Dachverlängerungen und Entwässerungspunkte im Maßstab
1:10

- Freigabeverfahren: Vorlegen der Pläne zur Prüfung und
Freigabe durch die Bauleitung/Architekten vor
Materialbestellung und Ausführungsbeginn.

Die Pläne sind digital (als PDF)  zu übergeben.
Änderungen aufgrund mangelhafter Planung gehen zu
Lasten
des Auftragnehmers.
Menge: 1,000 psch

### Titel 31 Bau2 | Abbrucharbeiten

**31.10 Dachdeckung entfernen (Satteldach)**
Dachbelag aus Ziegeleindeckung entfernen und
anfallenden
Bauschutt entsorgen, inkl. Ortgänge, First, Traufen.
Dachdeckung: Dachpfanne, S-Pfanne
Dachneigung: 24°
Material: Ziegel
Bereich: Satteldach
Menge: 107,600 m²

**31.20 Dachlattung entfernen (Satteldach)**
Traglattung entfernen und anfallenden Bauschutt
entsorgen.
Lattenquerschnitt: 40x60 mm
Bereich: Satteldach
Menge: 107,600 m²

**31.30 Dachschalung NF-Bretter entfernen (Satteldach)**
Dachschalung auf Sparren entfernen und anfallenden
Bauschutt
entsorgen.
Dachschalung: NF-Bretter, lackiert, 19mm
Untergrund: Sparrenlage
Bereich: Satteldach
Menge: 5,180 m²

**31.40 Blitzableiter entfernen (Satteldach)**
Blitzableiter, inkl. Befestigungen auf Dach- und
Wandflächen
entfernen und anfallenden Bauschutt entsorgen.
Bereich: Satteldach
Menge: 31,900 m

**31.50 Verwahrung entfernen (Satteldach)**
einseitige Verwahrung am Kamin entfernen und
anfallenden
Bauschutt entfernen
Material: Walzbleistreifen
Abmessungen: Breite ca. 0,40 m
Bereich: Satteldach
Menge: 1,800 m

**31.60 Lüftungsrohr abbrechen (Satteldach)**
Be- oder Entlüftungsrohr in Dachdeckung abbrechen und
anfallenden Bauschutt entsorgen.
Bereich: Satteldach
Menge: 2,000 St

**31.70 Dachluke abbrechen (Satteldach)**
Dachluke als Dachausstiegsfenster abbrechen und
anfallenden
Bauschutt entsorgen
Größe: ca. 500 /600 mm
Material: Stahl
Bereich: Satteldach
Position: südseitig und nordseitig orientierte
Dachfläche
Menge: 2,000 St

**31.80 Teil-Abbruch Schornstein (Satteldach)**
Teil-Abbruch des Schornsteines bis auf das Niveau
unter der
Sparrenlage unter Erhalt der statischen Auflager und
anfallenden Bauschutt entsorgen.

Material: Ziegelstein
Abmessungen: ca. 0,4 x 0,9 m
Bereich: Satteldach
Menge: 1,000 psch

**31.90 Teil-Abbruch Schornstein (Satteldach)**
Teil-Abbruch des Schornsteines bis auf das Niveau
unter der
Sparrenlage unter Erhalt der statischen Auflager und
anfallenden Bauschutt entsorgen.

Material: Ziegelstein
Abmessungen: ca. 0,5 x 1,2 m
Bereich: Satteldach
Menge: 1,000 psch

**31.100 Satellitenschüssel entfernen (Übergang Sattel-Flachdach zu Bau 3)**
Satellitenschüssel samt Halterung einschl. Befestigung
entfernen und anfallenden Bauschutt entsorgen
Bereich: Übergang Satteldach zu Flachdach zu Bau 3
Menge: 1,000 St

**31.110 Kunststoffdachabdichtung abbrechen (Übergang Sattel-Flachdach zu Bau 3**
Dachabdichtung, Kunststoffabdichtung, rückstandsfrei
vom
Untergrund abbrechen und anfallenden Bauschutt
entsorgen.

Material: Kemperol V 210, Kemperol Vlies, Alwitra Folie
Untergrund: Holzschalung, Mauerwerk
Bereich: Übergang Satteldach zu Flachdach zu Bau 3
Menge: 10,000 m²

**31.120 Wandanschluss entfernen (Übergang Sattel-Flachdach zu Bau 3)**
Wandanschluss der bestehenden Abdichtungsebenen
entfernen und anfallenden Bauschutt entsorgen.

Material: Klemmschiene, Kemperol V 210, Kemperol Vlies,
Alwitra Folie
Untergrund: Holzschalung, Mauerwerk
Bereich: Übergang Satteldach zu Flachdach zu Bau 3
Menge: 8,500 m

**31.130 Dachdeckung entfernen (Vordach)**
Dachbelag aus Betonsteindeckung entfernen und
anfallenden
Bauschutt entsorgen.
inkl. Ortgänge, First, Traufen
Dachdeckung: Frankfurter Pfanne (Braas)
Dachneigung: 30 °
Material: Betonstein
Bereich: Vordach Bau 2/3
Menge: 19,300 m²

**31.140 Dachlattung entfernen (Vordach)**
Trag- & Konterlattung entfernen und anfallenden
Bauschutt
entsorgen.
Lattenquerschnitt:  24/48 mm
Bereich: Vordach Bau 2/3
Menge: 19,300 m²

**31.150 Dachanschluss, seitlich, an aufgehende Bauteile abbrechen (Vordach)**
Seitliche Dachanschlüsse an aufgehende Bauteile
abbrechen.
Material: Kunststoffanschluss
Bereich: Vordach Bau 2/3
Menge: 13,750 m

**31.160 Dachschalung NF-Bretter samt Dachpappe entfernen (Vordach)**
Dachschalung und Dachpappe auf Sparren entfernen und
anfallenden Bauschutt entsorgen.

Dachschalung: NF-Bretter, gehobelt, 19mm
Dachpappe: Dachpappe V 13, einlagig, befestigt mittels
Kupfer-Dachpappenstift
Untergrund: Sparrenlage, nicht gedämmt
Bereich: Vordach Bau 2/3
Menge: 19,300 m²

**31.170 Dachrinne vorgehängt, entfernen (Satteldach & Vordach)**
Vorgehängte Dachrinne einschl. Rinnenhaken inkl.
Rinnenablauftrichter demontieren und anfallenden
Bauschutt
entsorgen
Material: Kupfer / Titanzink
Bereich: Satteldach & Vordach
Menge: 22,800 m

**31.180 Fallrohr entfernen (Satteldach & Vordach)**
Fallrohr der Dachentwässerung einschl. Befestigung und
Verbindung zur Dachrinne sowie Fallrohrschellen,
Fallrohrbogen
einschl. Befestigung demontieren und anfallenden
Bauschutt
entsorgen.
Material: Kupfer / Titanzink
Nennweite: bis DN 100
Bereich: Satteldach & Vordach
Menge: 8,800 m

### Titel 32 Bau2 | Zimmererarbeiten

**32.10 Sparrenverlängerung, seitliches Anlaschen (Satteldach)**
Sparrenverlängerung mittels seitlichem einseitigem
Anlaschen,
liefern und herstellen

Bestands-Sparrenquerschnitt: 80 x 140 mm
Untergrund: bündige seitliche Montage an
Bestandssparren
Anforderungen:
Durch die Sparrenverlängerung mittels Anlaschen wird
der
Dachüberstand zwecks WDVS um ca. 320 mm verlängert

Material: KVH C24, Si (Sichtbereich)
Sortierklasse: S10
Querschnitt: 80 x 140mm
Längenmaß: 1200 mm
Dachbereich: Hauptdach, Satteldach
Verbindungsmittel: kraftschlüssige Verbindung mittels
bauaufsichtlich zugelassenen Tellerkopfschrauben unter
Berücksichtigung der statischen Anforderungen.
Einschließlich aller erforderlichen Pass und
Zuschnittsarbeiten
Bereich: Satteldach
Menge: 32,000 St

**32.20 Unterspannbahn, belüftetes Dach (Satteldach)**
Unterspannbahn für belüftete Dächer, frei hängend
hinterlüftet,
als Behelfsdeckung nach ZVDH-Produktdatenblatt, aus
Polyurethanfolie (PUR) mit Verstärkung aus
Polyestergewebe,
auf Sparren, durchhängend verlegen und befestigen.

frei bewitterbar: bis 12 Wochen
Unterspannbahn: USB-A, Klasse 6
Brandverhalten: Klasse E
Unterspannbahn Typ:PUR-Folie, gewebeverstärkt
Dachneigung: 24 °
Untergund: Holz
Bereich: Satteldach
Menge: 120,100 m²

**32.30 Trauf-/Ortgangschalung, NF-Profil, 22mm, geschliffen (Satteldach)**
Dachschalung an Traufe und Ortgang, Nadelholz
gespundet,
sichtbarbleibend, einseitig sichtbar,
Schalungsdicke: 22 mm
Oberfläche: einseitig gehobelt
Gebrauchsklasse: 2
Untergrund: Holz
Bereich: Satteldach
Menge: 16,800 m²

**32.40 Sichtschalung, NF-Profil, 22mm, geschliffen (Vordach)**
Dachschalung an Traufe und Ortgang, Nadelholz
gespundet,
sichtbarbleibend, einseitig sichtbar,
Schalungsdicke: 22 mm
Oberfläche: einseitig gehobelt
Gebrauchsklasse: 2
Untergrund: Holz
Bereich: Vordach
Menge: 16,900 m²

**32.50 Unterdeckbahn, hochdiffusionsoffen (Vordach)**
Hochdiffusionsoffene Unterdeckbahn, als zweite
wasserführende Ebene

Unterdeckbahn liefern und nach den jeweiligen
Regelwerken
und Herstellerangaben, einschließlich aller
Materialien und
Befestigungsmittel, montieren und dauerhaft verkleben
inkl.
Anarbeiten an Übergangspunkte zur Unterdeckplatte.

sd-Wert: 0,02 m
Flächengewicht: ca. 165 g/m²
Klassifizierung gemäß ZVDH: UDB-A, USB-A
Überlappungen ca. 100 mm ,längsseitige Selbstklebezonen
Anwendung: zur Herstellung der zweiten Wasserführenden
Ebene über Bauteilen, die nicht durch die
Unterdeckplatte
abgedeckt sind.

Leitprodukt (Fabrikat):
STEICOmulti UDB - Unterspann- und Unterdeckbahn

oder gleichwertiges Produkt.

Angebotenes Fabrikat:

_____________________________________
(vom Bieter auszufüllen)
Menge: 16,900 m²

**32.60 Konterlattung, 40x60 mm, (Satteldach & Vordach)**
Konterlattung, aus Nadelholz, Befestigung mit
korrosionsgeschützten Schrauben nach den jeweiligen
Regelwerken und Herstellerangaben einschl. aller
Materialien
und Befestigungsmittel.

Sortierklasse: S10
Festigkeitsklasse DIN EN 338: C27 M
Querschnitt: 40 x 60 mm
Holzfeuchte: trocken
Holzschutz: imprägniert nach DIN 68800, gegen Fäulnis
& Pilze
Sparrenabstand (Achse): Satteldach 590 mm; Vordach 660
mm
Untergrund: Holzschalung, Sparrenlage
Bereich: Satteldach & Vordach
Menge: 132,500 m²

**32.70 Dachlattung, 40x60 mm, Betondachsteineindeckung**
Dachlatten aus Nadelholz, für
Betondachsteineindeckung, auf
Konterlattung, Befestigung mit korrosionsgeschützten
Schrauben.

Sortierklasse: S10
Festigkeitsklasse DIN EN 338: C27 M
Sparrenabstand (Achse): Satteldach 590 mm; Vordach 660
mm
Dachdeckung: Dachsteineindeckung
Dachneigung 24° & 30°
Querschnitt: 30x 40 mm
Holzfeuchte: trocken
Holzschutz: imprägniert nach DIN 68800, gegen Fäulnis
& Pilze
Untergrund: Konterlattung
Bereich: Satteldach & Vordach
Menge: 137,000 m²

**32.80 Traufbohle**
Traufbohle, keilförmig für die Erstellung einer
fluchtgerechten
Dacheindeckung liefern und fachgerecht montieren
Querschnitt: 5/12 cm
Bereich: Satteldach & Vordach
Menge: 30,300 m

**32.90 Ortgangbrett, Windbrett, bis 28 mm, gehobelt (Satteldach)**
Ortgangbrett aus Nadelholz, Unterseite mit schrägem
Anschnitt
als Tropfkante.
Holzart: Kiefer
Sortierklasse: S10
Güteklasse 1
Brettdicke: 28 mm
Breite: ca. 120 mm
Oberfläche: parallel besäumt, gehobelt
Chem. Holzschutz: notwendig
Gebrauchsklasse: 3
Untergrund: Holz
Bereich: Satteldach
Menge: 18,400 m

### Titel 33 Bau2 | Dachdeckerarbeiten

**33.10 Dachdeckung, Dachsteine (Satteldach & Vordach)**
Dachdeckung mit Betonwerksteinen, auf vorhandene
Lattung,
sonstige Anschlüsse sind handwerkgerecht anzuarbeiten.

Format: 330 x 420 mm, 10 Stück/m²
Farbe:  matt, Ziegelrot
Dachneigung Satteldach: 24°
Dachneigung Vordach: 30°
Bereich: Satteldach & Vordach

Leitfabrikat:
Braas Frankfurter Pfanne, Dachstein

Angebotenes Fabrikat:

_____________________________________
(vom Bieter auszufüllen)
Menge: 137,000 m²

**33.20 First, Firststein, geklammert, Dachstein (Satteldach)**
Firstdeckung mit konischen Formsteinen, passend zur
Deckung, einschl. Walmkappen, Lüfterelement,
Firstlatte,
Lattenhalter und Anschlüsse Grat. Nach den jeweiligen
Regelwerken und Herstellerangaben einschl. aller
Materialien
und Befestigungsmittel.
Dachneigung: 24°
Bereich: Satteldach
Menge: 13,000 m

**33.30 Ortgang/Giebel, Giebelstein, Dachstein (Satteldach)**
Giebelstein, passend zur Deckung.
Nach den jeweiligen Regelwerken und Herstellerangaben,
einschl. aller Materialien und Befestigungsmittel.
Dachneigung: 24°
Bereich: Satteldach
Menge: 17,500 m

**33.40 Dunstrohrdurchgangs-Dachstein, DN 100 (Satteldach)**
Dunstrohr-Dachstein, passend zur Dachdeckung, mit
schlagregendichtem Dunstrohraufsatz, ink. Dunstrohr und
Schlauchanschluss.
Bereich: Satteldach
Menge: 2,000 St

**33.50 Zuluft-/Insektengitter, Traufe (Satteldach & Vordach)**
Insektenschutz und Zuluftöffnungen der Traufe, inkl.
erforderliche Befestigungsmittel.
Breite: 80 mm
Material: Lochblech
Bereich: Satteldach & Vordach
Menge: 30,300 m

**33.60 Leitungsdurchgang, Dachsteine, PV-Anlage (Satteldach)**
*** Bedarfsposition ohne GB
Formdachstein für Leitungsdurchgang, in Dachaufbau,
geeignet
für Durchgang PV-Verkabelung, passend zur Dachdeckung,
Dachstein, mit Aufsatz aus PVC
Bereich: Satteldach
Menge: 1,000 St

### Titel 34 Bau2 | Dachabdichtungsarbeiten

**34.10 Untergrundfläche prüfen und reinigen**
Untergrundfläche für abdichtungen von haftmindernder
Verunreinigung bzw. Beschichtung entfernen und
reinigen.
Prüfen auf Ebenheit und feste Lagerung der Schalung.

Untergrundfläche: Holzschalung
Material: Bestandsschalung, Massivholz, Nadelholz,
Dicke: ca. 25 mm

Bereich: Übergangsbereich zwischen dem Satteldach Bau 2
dem schmalem Flachdachstreifen und den aufgehenden
Bauteilen von Bau 3.
Menge: 0,000 m²

**34.20 Voranstrich, Bitumen**
Liefern und Aufbringen eines lösemittelfreien
Bitumen-Voranstriches auf die trockene Holzschalung zur
Haftverbesserung
Untergrundfläche: Holzschalung
Material: Bestandsschalung, Massivholz, Nadelholz,
Dicke: ca. 25 mm

Bereich: Übergangsbereich zwischen dem Satteldach Bau 2
dem schmalem Flachdachstreifen und den aufgehenden
Bauteilen von Bau 3.
Menge: 11,500 m²

**34.30 Dachabdichtung, erste Abdichtungslage, kaltselbstklebende Bitumenbahn**
Liefern und Verlegen einer kaltselbstklebenden
Bitumenbahn.

Bahnenart: kaltselbstklebende Bitumenbahn (PYE)
Trägereinlage: Glasgewebe / Polyestervlies
Nenndicke = 2,5 mm
Befestigung: mittels Verklebung und mechanischer
Befestigung
im Nahtbereich
Untergrundfläche: Voranstich Bitumen, Holzschalung

Bereich: Übergangsbereich zwischen dem Satteldach Bau 2
dem schmalem Flachdachstreifen und den aufgehenden
Bauteilen von Bau 3.

Angebotenes Fabrikat:

_____________________________________
(vom Bieter auszufüllen)
Menge: 11,500 m²

**34.40 Dachabdichtung, zweite Abdichtungslage, Oberlagen-Bitumenschweißbahn**
Liefern und vollständiges aufschweißen einer
Oberlagen-Bitumenschweißbahn

Bahnenart: PYE PV 200 S5
UV-Schutz: Schieferbeschichtung
Befestigung: vollständiges aufschweißen
Untergrundfläche: kaltselbstklebende Bitumenbahn (PYE)

Bereich: Übergangsbereich zwischen dem Satteldach Bau 2
dem schmalem Flachdachstreifen und den aufgehenden
Bauteilen von Bau 3.

Angebotenes Fabrikat:

_____________________________________
(vom Bieter auszufüllen)
Menge: 11,500 m²

**34.50 Wandanschluss, gedämmt, zweilagige Abdichtung**
Anschluss der Dachabdichtung aus Polymerbitumenbahnen
an
aufgehende Bauteile, zweilagige Bahnausführung wie
Flächenabdichtung. Hochführen der Wärmedämmung aus
Polystyrol mit Dämmstoffkeilen im Übergang, Kantholz
als
oberer Abschluss der Dämmung und Abdichtungsanschluss =
300 mm über Oberkante Abdichtung/ Belag.
Oberer Abdichtungsabschluss durch mechanische
Befestigung
mit Klemmschiene aus Aluminium, Schutz aus
Überhangstreifen/Abdeckprofil, inkl. elastischer
Versiegelung
der Anschlussfuge.

Aufgehendes Bauteil: Wand & Dach
Wärmedämmung: ESP, 120 mm
Nennwert der Wärmeleitfähigkeit: 0,035 W/m²K
Dämmkeil: ESP
Kantholz: S10 120 x 80 mm
Menge: 10,000 m

### Titel 35 Bau2 | Klempnerarbeiten

**35.10 Dachrinne, Titanzink (Satteldach & Vordach)**
Dachrinne als Halbrundrinne, vorgehängt, mit Wulst und
Falz,
sowie Stoßverbindung, Rinne verlegt im Gefälle,
einschließlich
Rinnenhalter und Befestigungsmittel.

Einbauort: Steildach
Material: Titanzink
Blechdicke: 0,7 mm
Zuschnitt 333 mm
Bereich: Satteldach & Vordach
Menge: 22,100 m

**35.20 Traufblech, Titanzink (Satteldach & Vordach)**
Traufblech als Einhängebelch, am Übergang von
Dachfläche zu
Dachrinne, mit Tropfkante, an den Stößen lose
überlappt, Aus
Metallblech, verdeckt befestigt mit Haften mit
Tropfkante, inkl.
Befestigungsmittel.

Untergrund: Holzkonstruktion
Material: Titanzink
Blechdicke: 0,7 mm
Zuschnitt 333 mm
Tropfkante: gekantet
Bereich: Satteldach & Vordach
Menge: 22,100 m

**35.30 Fallrohr, Titanzink, bis DN100 (Satteldach & Vordach)**
Regenfallrohr, rund, aus Metallblech, befestiget
mittels
Rohrschellen und Schraubstift.
Untergrund: WDVS, Mauerwerk
Material: Titanzink
Blechdicke: 0,7 mm
Nennmaß: DN 100
Bereich: Satteldach & Vordach
Menge: 8,800 m

**35.40 Rinnenendstück, Rinnenboden, Titanzink (Satteldach & Vordach)**
Rinnenendstück für Dachrinne, passend zur Dachrinne, in
Rinnenquerschnitt eingepasst und gefügt.
Material: Titanzink
Blechdicke: 0,7 mm
Bereich: Satteldach & Vordach
Menge: 6,000 St

**35.50 Fallrohrbogen, Titanzink, DN100 (Satteldach & Vordach)**
Fallrohrbogen, rund, aus Metallblech, verbunden mit
Fallrohr.
Material: Titanzink
Blechdicke: 0,7 mm
Nennweite: DN100
Bereich: Satteldach & Vordach
Menge: 3,000 St

**35.60 Rinnenstutzen, Titanzink (Satteldach & Vordach)**
Rinnenstutzen, in Dachrinne und Fallrohr einpassen,
inkl.
Anpassungs- und Fügearbeiten.

Material: Titanzink
Form: zylindrisch
Fallrohr: rund
Bereich: Satteldach & Vordach
Menge: 3,000 St

**35.70 Windsogsicherung, Sturmverklammerung (Satteldach & Vordach)**
Windsogsicherung der Dachdeckung aus Beton-Dachsteinen
(System Braas Frankfurter Pfanne)  gemäß den aktuellen
Fachregeln des Deutschen Dachdeckerhandwerks (ZVDH)

Sturmverklammerung an der Unterkonstruktion der
Traglattung
mit Klammern Typ Euro-Sturmklammer befestigen.
Bereich: Satteldach & Vordach
Menge: 137,000 m2

**35.80 Wandanschluss an gedämmte Wand (Vordach)**
Wandanschluss an gedämmte Wand, für seitlichen
Wandanschluss liefern und herstellen.
Als Schutz der Dachabdichtung an aufgehenden
Bauteilen, an
den Stößen verbunden, inkl. Abdichtung der oben
liegenden
Fuge zwischen Wandbelag und Blechstreifen.

Material: Zinkblech aus Titanzink
L=300 mm
Blechdicke: 0,7 mm
Untergund: WDVS 180 mm zzgl. Putzschicht
Bereich: Vordach
Menge: 7,910 m

**35.90 Wandanschluss, Brust-Anschluss an gedämmte Wand (Vordach)**
Brust-Anschluss an gedämmte Wand, Brust-Anschluss mit
Überhangstreifen liefern und herstellen.
Als Schutz der Dachabdichtung an aufgehenden
Bauteilen, an
den Stößen verbunden, inkl. Abdichtung der oben
liegenden
Fuge zwischen Wandbelag und Blechstreifen.

Material: Zinkblech aus Titanzink
L=300 mm
Blechdicke: 0,7 mm
Untergund: WDVS 180 mm zzgl. Putzschicht
Bereich: Vordach
Menge: 3,600 m

**35.100 Kleineisenteile (Satteldach & Vordach)**
Kleineisenteile liefern und einbauen (Klempnerarbeiten)
Bereich: Satteldach & Vordach
Menge: 1,000 Psch

### Titel 36 Bau2 | Stundenlohnarbeiten

*Hinweis*
Stundenlohnarbeiten ausschließlich für unvorhergesehene
Arbeiten, jedoch ausschließlich im Rahmen der
Ausführung der
ausgeschriebenen Hauptauftragsleistungen. Nur für
zwingend
erforderliche Leistungen in geringem Umfang und nur auf
Anordnung/Zustimmungen durch den AG.

Regelungen gemäß VOB/B § 15 bleiben unberührt.

**36.10 Vorarbeiterstunde**
*** Bedarfsposition ohne GB
Menge: 1,000 h

**36.20 Facharbeiterstunde**
*** Bedarfsposition ohne GB
Menge: 1,000 h

**36.30 Bauhelferstunde**
*** Bedarfsposition ohne GB
Menge: 1,000 h

USt %: 19,00
